# Instalação interior para cozinha

- Propriedade do ficheiro: CYPE Ingenieros S.A.
- Formato: FIEBDC-3/2016
- Programa: Gerador de preços para construção civil. CYPE Ingenieros, S.A.
- Data: 22/10/2024
- Moeda: EUR
- Custos indirectos: 3 %
- IVA: 23 %

## I Instalações

### IF Abastecimento de água

#### IFI Instalação interior

**IFI012** Ud Instalação interior para cozinha.
Instalação interior de abastecimento de água para cozinha com capacidade para: lava-loiças, tomada e válvula de seccionamento para máquina de lavar louça, realizada com tubo de polietileno reticulado (PE-X), "FITTINGS ESTÁNDAR", para a rede de água fria e quente que liga o ramal de distribuição individual ou um dos seus ramais de alimentação com cada um dos aparelhos sanitários, com os diâmetros necessários para cada ponto de serviço. Inclusive válvulas de seccionamento para o corte do abastecimento de água, de latão, material auxiliar para montagem e fixação, ramal de distribuição individual, acessórios de ramais.
Critérios considerados na determinação do preço da unidade de obra: O preço não inclui os trabalhos auxiliares de pedreiro para instalações.
Inclui: Marcação. Colocação e fixação de tubagens e válvulas. Realização de ensaios.
Critério de medição de projecto: Número de unidades previstas, segundo documentação gráfica de Projecto.
Critério de medição de obra: Medir-se-á o número de unidades realmente executadas segundo especificações de Projecto.

| Código | Un | Descrição | Rendimento | Preço | Importância |
|---|---|---|---|---|---|
| mt37tpf400a | Ud | Material auxiliar para montagem e fixação das tubagens de polietileno reticulado (PE-Xa), "FITTINGS ESTÁNDAR", de 16 mm de diâmetro exterior. (material) | 8.1 | 0.09 | 0.729 |
| mt37tpf010ag | m | Tubo de polietileno reticulado (PE-Xa), "FITTINGS ESTÁNDAR", de 16 mm de diâmetro exterior, série 4, classe 1-2-5/8 bar e classe 4/10 bar, fornecido em rolos, segundo NP EN ISO 15875-2, com o preço incrementado em 30% relativamente a acessórios e peças especiais. (material) | 8.1 | 2.39 | 19.359 |
| mt37tpf400b | Ud | Material auxiliar para montagem e fixação das tubagens de polietileno reticulado (PE-Xa), "FITTINGS ESTÁNDAR", de 20 mm de diâmetro exterior. (material) | 11 | 0.12 | 1.320 |
| mt37tpf010bg | m | Tubo de polietileno reticulado (PE-Xa), "FITTINGS ESTÁNDAR", de 20 mm de diâmetro exterior, série 5, classe 1-2-5/6 bar e classe 4/8 bar, fornecido em rolos, segundo NP EN ISO 15875-2, com o preço incrementado em 30% relativamente a acessórios e peças especiais. (material) | 11 | 3.17 | 34.870 |
| mt37avf010b | Ud | Válvula de esfera, de latão, de 20 mm de diâmetro, "FITTINGS ESTÁNDAR", sistema de união Eco-Press, com prensado tipo RF, para tubagem de polietileno reticulado (PEX). (material) | 2 | 21.99 | 43.980 |
| mt37avf170d | Ud | Comando de alavanca, com embelezador, "FITTINGS ESTÁNDAR". (material) | 2 | 10.26 | 20.520 |
| mt31gcg070a | Ud | Válvula de seccionamento para máquina de lavar roupa ou louça, para roscar, gama básica, de 1/2" de diâmetro. (material) | 1 | 25.61 | 25.610 |
| mo008 | h | Oficial de 1ª canalizador. (mão de obra) | 3.725 | 23.31 | 86.830 |
| mo107 | h | Ajudante de canalizador. (mão de obra) | 3.725 | 22.09 | 82.285 |
| % | % | Custos directos complementares | 2 % | 315.503 | 6.310 |
|  |  | Custos directos |  |  | 321.813 |

Resíduos:
- colocação: mt37tpf010ag; factor de resíduo 0.0275
- colocação: mt37tpf010bg; factor de resíduo 0.0275049

## Recursos

**mt37tpf010ag** m Tubo de polietileno reticulado (PE-Xa)
Dados técnicos: Custo energético 7.363 MJ; Emissão de CO2 0.366 kg; Código LER 17 02 03; Massa do elemento 0.076 kg; Volume 0.000127 m3

**mt37tpf010bg** m Tubo de polietileno reticulado (PE-Xa)
Dados técnicos: Custo energético 9.979 MJ; Emissão de CO2 0.495 kg; Código LER 17 02 03; Massa do elemento 0.103 kg; Volume 0.000172 m3

**mt37avf010b** Ud Válvula de esfera
Dados técnicos: Custo energético 720.409 MJ; Emissão de CO2 48.441 kg
Resíduos:
- embalagem: re150101 Embalagens de papel e cartão. (componente de resíduo); rendimento 0.072 kg; Código LER 15 01 01; Massa do elemento 1 kg; Volume 0.001333 m3

**mt37avf170d** Ud Comando de alavanca, com embelezador, "FITTINGS ESTÁNDAR"
Dados técnicos: Custo energético 35.179 MJ; Emissão de CO2 2.421 kg
Resíduos:
- embalagem: re150101 Embalagens de papel e cartão; rendimento 0.072 kg
