# Tubagem de polipropileno copolímero random (PP-R), "FITTINGS ESTÁNDAR"

- Propriedade do ficheiro: CYPE Ingenieros S.A.
- Formato: FIEBDC-3/2016
- Programa: Gerador de preços para construção civil. CYPE Ingenieros, S.A.
- Data: 22/10/2024
- Moeda: EUR
- Custos indirectos: 3 %
- IVA: 23 %

## I Instalações

### IH Tubagens para fluidos

#### IHP Tubagens de polipropileno

**IHP112** m Tubagem de polipropileno copolímero random (PP-R), "FITTINGS ESTÁNDAR".
Tubagem formada por tubo de polipropileno copolímero random (PP-R), de cor verde com bandas de cor azul e vermelho, série 3,2, "FITTINGS ESTÁNDAR", de 20 mm de diâmetro exterior e 2,8 mm de espessura, classe 1/8 bar, classe 2-5/6 bar e classe 4/10 bar. Instalação em superfície. Inclusive material auxiliar para montagem e fixação, acessórios e peças especiais.
Inclui: Marcação. Colocação e fixação de tubos, acessórios e peças especiais. Realização de ensaios.
Critério de medição de projecto: Comprimento medido segundo documentação gráfica de Projecto.
Critério de medição de obra: Medir-se-á o comprimento realmente executado segundo especificações de Projecto.

| Código | Un | Descrição | Rendimento | Preço | Importância |
|---|---|---|---|---|---|
| mt37tof410a | Ud | Material auxiliar para montagem e fixação das tubagens de polipropileno copolímero random (PP-R), série 3,2, "FITTINGS ESTÁNDAR", de 20 mm de diâmetro exterior. (material) | 1 | 0.1 | 0.100 |
| mt37tof010ag | m | Tubo de polipropileno copolímero random (PP-R), de cor verde com bandas de cor azul e vermelho, série 3,2, "FITTINGS ESTÁNDAR", de 20 mm de diâmetro exterior e 2,8 mm de espessura, classe 1/8 bar, classe 2-5/6 bar e classe 4/10 bar, segundo NP EN ISO 15874-2, com o preço incrementado em 30% relativamente a acessórios e peças especiais. (material) | 1 | 2.54 | 2.540 |
| mo008 | h | Oficial de 1ª canalizador. (mão de obra) | 0.04 | 23.31 | 0.932 |
| mo107 | h | Ajudante de canalizador. (mão de obra) | 0.04 | 22.09 | 0.884 |
| % | % | Custos directos complementares | 2 % | 4.456 | 0.089 |
|  |  | Custos directos |  |  | 4.545 |

Resíduos:
- colocação: mt37tof010ag; factor de resíduo 0.0275

## Recursos

**mt37tof010ag** m Tubo de polipropileno copolímero random (PP-R)
Dados técnicos: Custo energético 15.501 MJ; Emissão de CO2 0.770 kg; Código LER 17 02 03; Massa do elemento 0.16 kg; Volume 0.000267 m3
