# Colector

- Propriedade do ficheiro: CYPE Ingenieros S.A.
- Formato: FIEBDC-3/2016
- Programa: Gerador de preços para construção civil. CYPE Ingenieros, S.A.
- Data: 22/10/2024
- Moeda: EUR
- Custos indirectos: 3 %
- IVA: 23 %

## I Instalações

### IF Abastecimento de água

#### IFI Instalação interior

**IFI009** Ud Colector.
Colector de latão, em H, "FITTINGS ESTÁNDAR", com entrada de 20 mm de diâmetro e 3 derivações, uma de 20 mm e duas de 16 mm de diâmetro, sistema de união Eco-Press, com prensado tipo RF, para tubagem de polietileno reticulado (PEX).
Inclui: Marcação. Colocação do colector. Ligação de tubagens. Verificação do seu correcto funcionamento.
Critério de medição de projecto: Número de unidades previstas, segundo documentação gráfica de Projecto.
Critério de medição de obra: Medir-se-á o número de unidades realmente executadas segundo especificações de Projecto.

| Código | Un | Descrição | Rendimento | Preço | Importância |
|---|---|---|---|---|---|
| mt37alf120a | Ud | Colector de latão, em H, "FITTINGS ESTÁNDAR", com entrada de 20 mm de diâmetro e 3 derivações, uma de 20 mm e duas de 16 mm de diâmetro, sistema de união Eco-Press, com prensado tipo RF, para tubagem de polietileno reticulado (PEX). (material) | 1 | 24.74 | 24.740 |
| mt37www010 | Ud | Material auxiliar para instalações de abastecimento de água. (material) | 1 | 1.4 | 1.400 |
| mo008 | h | Oficial de 1ª canalizador. (mão de obra) | 0.107 | 23.31 | 2.494 |
| mo107 | h | Ajudante de canalizador. (mão de obra) | 0.107 | 22.09 | 2.364 |
| % | % | Custos directos complementares | 2 % | 30.998 | 0.620 |
|  |  | Custos directos |  |  | 31.618 |

## Recursos

**mt37alf120a** Ud Colector de latão
Dados técnicos: Custo energético 101.593 MJ; Emissão de CO2 6.882 kg
Resíduos:
- embalagem: re150101 Embalagens de papel e cartão. (componente de resíduo); rendimento 0.072 kg; Código LER 15 01 01; Massa do elemento 1 kg; Volume 0.001333 m3
