# Ramal de distribuição

- Propriedade do ficheiro: CYPE Ingenieros S.A.
- Formato: FIEBDC-3/2016
- Programa: Gerador de preços para construção civil. CYPE Ingenieros, S.A.
- Data: 22/10/2024
- Moeda: EUR
- Custos indirectos: 3 %
- IVA: 23 %

## I Instalações

### IF Abastecimento de água

#### IFM Ramais de distribuição

**IFM010** Ud Ramal de distribuição.
Ramal de distribuição de 12 m de comprimento, colocado superficialmente e fixado ao paramento, formado por tubo de polietileno reticulado (PE-Xa), "FITTINGS ESTÁNDAR", de 20 mm de diâmetro exterior, série 5, classe 1-2-5/6 bar e classe 4/8 bar, fornecido em rolos; purgador automático de ar de latão e válvula de seccionamento de esfera, comando de alavanca, com embelezador. Inclusive material auxiliar para montagem e fixação, acessórios e peças especiais.
Inclui: Marcação. Colocação e fixação de tubos, acessórios e peças especiais. Montagem do purgador de ar e da válvula de corte. Realização de ensaios.
Critério de medição de projecto: Número de unidades previstas, segundo documentação gráfica de Projecto.
Critério de medição de obra: Medir-se-á o número de unidades realmente executadas segundo especificações de Projecto.

| Código | Un | Descrição | Rendimento | Preço | Importância |
|---|---|---|---|---|---|
| mt37tpf400b | Ud | Material auxiliar para montagem e fixação das tubagens de polietileno reticulado (PE-Xa), "FITTINGS ESTÁNDAR", de 20 mm de diâmetro exterior. (material) | 12 | 0.12 | 1.440 |
| mt37tpf010bd | m | Tubo de polietileno reticulado (PE-Xa), "FITTINGS ESTÁNDAR", de 20 mm de diâmetro exterior, série 5, classe 1-2-5/6 bar e classe 4/8 bar, fornecido em rolos, segundo NP EN ISO 15875-2, com o preço incrementado em 15% relativamente a acessórios e peças especiais. (material) | 12 | 2.81 | 33.720 |
| mt37sgl020d | Ud | Purgador automático de ar com bóia e rosca de 1/2" de diâmetro, corpo e tampa de latão, para uma pressão máxima de funcionamento de 10 bar e uma temperatura máxima de 110°C. (material) | 1 | 8.75 | 8.750 |
| mt37avf010b | Ud | Válvula de esfera, de latão, de 20 mm de diâmetro, "FITTINGS ESTÁNDAR", sistema de união Eco-Press, com prensado tipo RF, para tubagem de polietileno reticulado (PEX). (material) | 1 | 21.99 | 21.990 |
| mt37avf170d | Ud | Comando de alavanca, com embelezador, "FITTINGS ESTÁNDAR". (material) | 1 | 10.26 | 10.260 |
| mo008 | h | Oficial de 1ª canalizador. (mão de obra) | 0.681 | 23.31 | 15.874 |
| mo107 | h | Ajudante de canalizador. (mão de obra) | 0.681 | 22.09 | 15.043 |
| % | % | Custos directos complementares | 2 % | 107.077 | 2.142 |
|  |  | Custos directos |  |  | 109.219 |

Resíduos:
- colocação: mt37tpf010bd; factor de resíduo 0.0275049

## Recursos

**mt37tpf010bd** m Tubo de polietileno reticulado (PE-Xa)
Dados técnicos: Custo energético 9.979 MJ; Emissão de CO2 0.495 kg; Código LER 17 02 03; Massa do elemento 0.103 kg; Volume 0.000172 m3

**mt37sgl020d** Ud Purgador automático de ar com bóia e rosca de 1/2" de diâmetro
Dados técnicos: Custo energético 35.179 MJ; Emissão de CO2 2.421 kg
Resíduos:
- embalagem: re150101 Embalagens de papel e cartão. (componente de resíduo); rendimento 0.072 kg; Código LER 15 01 01; Massa do elemento 1 kg; Volume 0.001333 m3

**mt37avf010b** Ud Válvula de esfera
Dados técnicos: Custo energético 720.409 MJ; Emissão de CO2 48.441 kg
Resíduos:
- embalagem: re150101 Embalagens de papel e cartão; rendimento 0.072 kg

**mt37avf170d** Ud Comando de alavanca, com embelezador, "FITTINGS ESTÁNDAR"
Dados técnicos: Custo energético 35.179 MJ; Emissão de CO2 2.421 kg
Resíduos:
- embalagem: re150101 Embalagens de papel e cartão; rendimento 0.072 kg
